# KIT-Gebäude 10.95 Dach- und Fenstersanierung
Angebotsaufforderung (GAEB 90, DA83)
DV-Nummer: 26-1990
Eröffnung: 02.11.26
Währung: EUR

## BANF 35541085 Dachdeckungsarbeiten
Datum: 22.09.26

*Hinweis*
Baubeschreibung

Bei dem Bauvorhaben handelt es sich um eine
Dachsanierung des  KIT Gebäudes 10.95 Srömungslabor,
Engelbert-Arnold-Straße 12, 76131 Karlsruhe. Das
Gebäude aus dem Jahr 1944 besteht aus drei
Teilbereichen: dem Hallenbereich, dem Bürotrakt und
dem Anbau. Das Gebäude ist nicht denkmalgeschützt.
Die Abmessungen des Gebäudes betragen ca. 45,77 m x
22,71 m.
Gebäudeklasse 3 gemäß LBO BW

Zugänglich ist das Gebäude über die
Engelbert-Arnold-Straße oder Rudolf-Plank-Straße.
Beide Zufahrten
zum Gebäude erfolgen über die Haupteinfart des KIT
Campus Süds (Engesserstraße). Auf dem Gelände
sind Lager- und Abstellflächen im Außenbereich (nicht
überdacht) vorhanden.

Die Dachsanierung beinhaltet die Bereiche Halle und
Bürotrakt. Die bestehende Dachkonstruktion
unterscheidet sich zwischen den beiden Bereichen. Bei
dem Dach handelt es sich um ein Walmdach auf der
einen Giebelseite, auf der anderen Giebelseite
schließt das Gebäude als Satteldach an ein benachbartes
Gebäude 10.96 an. Das Dach besteht aus drei Seiten mit
einer Gesamtfläche von ca. 830 m²
Dachneigung: 20°
Traufhöhe: 8 m

Halle ca.500 m²:
Stahlrahmen-Konstruktion mit Stahlträger Pfetten.
Holzunterkonstruktion (Sparrenabstand ca. 75 cm) mit
Zwischensparrendämmung KMF.

Büro ca. 330 m²:
Holzunterkonstruktion: Sparrren ca. 125/80,
Sparrenabstand ca. 75 cm, Zwischensparrendämmung KMF
Pfettendach mit Stahlunterkonstruktion

Die Arbeiten finden während des laufenden Betriebs
statt. Es ist auf eine saubere und staubfreie
Arbeitsweise zu achten.

Anlagenverzeichnis
0.8 Baustelleneinrichtungsplan
1.5.2 Dachsanierung
Gutachten Schadstoffe
Holz Gutachten
Modulbelegung PV
Bauphysik Einzelbauteilnachweis

*Hinweis*
ATV nach DIN 18334 "Zimmer- und Holzbauarbeiten"

0.1 Angaben zur Baustelle

0.1.2 Das Gerüst wird bauseits eine Woche vor Beginn
der Sanierungsarbeiten an allen drei Seiten des
Gebäudes errichtet und nach der Abnahme aller
Leistungen wieder abgebaut. Von außen wird ein
Fassadengerüst, mit Dachfangerüst aufgebaut. Im
Innenraum gibt es ein Personenauffangnetz.

0.1.3 Die innere Trapezblechlage des Hallendachs, die
erhalten werden soll, ist nicht begehbar!

0.2 Angaben zur Ausführung

0.2.1 Bestandssparren mit Sparrendurchbiegung,
Bauteilprüfung erfolgte gemäß Holzgutachten
nur stichprobenartig. Die Sparren sind nach Rückbau
der Traglattung/Dämmung hinsichtlich Durchfeuchtung
auf Tragfähigkeit zu prüfen und der Zustand
schriftlich dokumentieren bzw. in einer Zeichnung
kartieren. Es
ist dabei zu prüfen: rein visuell auf Verfärbung,
Pilzbefall, -Messungen: auf Holzfeuchte, Härte,
Restquerschnitt, Kritische Stelle ist besonders zu
prüfen: Traufbereich
Die Bestandssparren dürfen nur nach Freigabe durch die
Bauleitung nach vorbeschriebener Prüfung und
Dokumentation neu eingedeckt, gedämmt und abgedichtet
werden!

0.2.3 Bei dem Dach handelt es sich um ein Walmdach auf
der einen Giebelseite, auf der anderen Giebelseite
schließt das Gebäude als Satteldach an ein
benachbartes Gebäude 10.96 an. Das Dach besteht aus
drei
Seiten mit einer Gesamtfläche von ca. 830 m²
Dachneigung: 20°
Traufhöhe: 8 m

Halle ca.500 m²:
Stahlrahmen-Konstruktion mit Stahlträger Pfetten.
Holzunterkonstruktion (Sparrenabstand ca. 75 cm) mit
Zwischensparrendämmung KMF.

Büro ca. 330 m²:
Holzunterkonstruktion: Sparrren ca. 125/80,
Sparrenabstand ca. 75 cm, Zwischensparrendämmung KMF
Pfettendach mit Stahlunterkonstruktion

0.2.17 Hinterlüfteter Dachaufbau Lüftungsquerschnitte
nach ZVDH =  200 cm²/m.

0.2.21 Wärmedämmung gemäß Bauphysik.

0.2.22 Dampfbremse als Luftdichtheitsschicht mit
variablem sd-Wert,schlaufenförmig über Sparren
verlegen,
mechanisch mit Montageleiste befestigen, Nähte und
Stöße verkleben/verschweißen.

Unterdach, regensicher, einlagig, aus
diffusionsoffener Unterdachbahn, nahtgefügte
Unterdeckung  gespannt
verlegen, mit einer wind- und wasserdicht verklebten
Überlappung eindecken und mechanisch befestigen.

*Hinweis*
ATV nach DIN 18338 "Dachdeckungsarbeiten"

0.1 Angaben zur Baustelle

0.1.1 Bei dem Dach handelt es sich um ein Walmdach auf
der einen Giebelseite, auf der anderen Giebelseite
schließt das Gebäude als Satteldach an ein
benachbartes Gebäude an. Das Dach besteht aus drei
Seiten.
Gesamtfläche: ca. 830 m²
Dachneigung: 20°
Traufhöhe: 8 m

0.1.2 Das Gebäude ist unterteilt in einen Büro- und
Hallenbereich.
Die Dachkonstruktion unterscheidet sich zwischen den
beiden Bereichen.

Halle ca.500 m²:
Stahlrahmen-Konstruktion: Stahlträger HEB240,
Mittelpfette IPE140
Holzunterkonstruktion: Sparrren ca. 130/90,
Sparrenabstand ca. 75 cm, Zwischensparrendämmung KMF

KMF Dämmung im Bereich Halle wird laut nachfolgenden
Positionsbeschreibungen vom Bieter ausgebaut
und sortenrein in den bauseitigen Containern gelagert

Büro ca. 330 m²:
Holzunterkonstruktion: Sparrren ca. 125/80,
Sparrenabstand ca. 75 cm, Zwischensparrendämmung KMF
Pfettendach mit Stahlunterkonstruktion

KMF Dämmung im Bereich Büro wird durch eine Fachfirma
vorab rückgebaut und fachgerecht auf dem
Spitzboden zwischengelagert. Der Abtransport und die
Entsorgung erfolgt dann durch den AN nach Rückbau
und Öffnung des Daches. Diese Leistung wird in
nachfolgenden Positionen beschrieben.

0.1.3 Keine Lagerung von Material auf der Dachfläch.
Gemäß Statischen Bewertung ist die Installation der PV
auf das bestehende Dach geprüft.

0.1.4 Personenauffangnetz bauseits im Bereich der Halle

0.1.5 Das Gerüst wird bauseits eine Woche vor Beginn
der Sanierungsarbeiten an allen drei Seiten des
Gebäudes errichtet und nach der Abnahme aller
Leistungen wieder abgebaut. Von außen wird ein
Fassadengerüst, mit Dachfangerüst aufgebaut. Im
Innenraum der Halle gibt es ein Personenauffangnetz.

0.2 Angaben zur Ausführung

0.2.2 PV-Module, die von einer Drittfirma im Nachgang
auf dem Trapezblech mit Traglattung montiert wird,

0.2.4 Anschluss an Trennwand zu Nachbargebäude 10.96.
Trennwand als verputze Mauerwerkswand.
Durchdringungen, (die im LV beschrieben sind) zum
Anschluss der PV-Anlage entsprechend
Dacheindeckung nach Herstellerangabe des PV-Systems.

0.2.6 PV-Anlage entsprechend PV-Verlegeplan

0.2.10 Wärmedämmung gemäß Bauphysik.

0.2.11 Hinterlüfteter Dachaufbau Lüftungsquerschnitte
nach ZVDH =  200 cm²/m.

*Hinweis*
ATV nach DIN 18339 "Klempnerarbeiten"

0.1 Angaben zur Baustelle

Bei dem Dach handelt es sich um ein Walmdach auf der
einen Giebelseite, auf der anderen Giebelseite
schließt das Gebäude als Satteldach an ein
benachbartes Gebäude an. Das Dach besteht aus drei
Seiten.
Gesamtfläche: ca. 830 m²
Halle: ca.500 m²
Büro: ca. 330 m²
Dachneigung: 20°
Traufhöhe: 8 m

0.2 Angaben zur Ausführung

0.2.2 Anschluss an Nachbardach 10.96, Trapezblech, mit
Ortgangabdeckung.

0.2.4 Keine Lagerung von Material auf der Dachfläch.
Gemäß Statischen Bewertung ist die Installation der PV
auf das bestehende Dach geprüft.

0.2.5 Sicherung gegen Abheben durch Windlasten mit
mechanischen Befestigungen, nach Statik des
Herstellers.

0.2.6 Walmdach auf der einen Giebelseite entsprechend
Angaben zur Baustelle. Dachneigung: 20°.

0.2.8 Durchdringungen zum Anschluss der PV-Anlage
entsprechend Dacheindeckung nach Herstellerangabe
des PV-Systems.

0.2.11 Anschluss an bestands Standrohre. 4 Standrohre,
ein Rohr je Gebäudeecke.

0.2.12 Richtgröße Dachrinne RG 500, Fallrohr DN 100 /
DN 120

0.2.18 Halle 200 mm MW Nennwert der Wärmeleitfähigkeit
max. 0,034 W/(mK),
Büro 180 mm MW Nennwert der Wärmeleitfähigkeit max.
0,031 W/(mK)

0.2.19 Hinterlüfteter Dachaufbau mit
Lüftungsgittern/Insektenschutz, Lüftungsquerschnitte
nach ZVDH =  200
cm²/m.

0.2.22 Dachdeckung aus beschichteten Trapezprofilen
aus Aluminium Lichtgrau RAL7035

0.2.24 Ausbildung von Trennschichten entsprechend DIN
EN 12056

*Hinweis*
ATV nach DIN 18459 "Abbruch- und Rückbauarbeiten"

0.1 Angaben zur Baustelle

0.1.2 Rückbau des Dachs bis auf Sparren, Pfetten und
Stahlunterkonstruktion. Im Bereich der Halle bleibt
das innenliegende Trapezblech erhalten.

Halle ca.500 m²:
Stahlrahmen-Konstruktion: Stahlträger HEB240,
Mittelpfette IPE140
Holzunterkonstruktion: Sparren ca. 130/90,
Sparrenabstand ca. 75 cm, Zwischensparrendämmung KMF

KMF Dämmung im Bereich Halle wird laut nachfolgenden
Positionsbeschreibungen vom Bieter ausgebaut
und sortenrein in den bauseitigen Containern gelagert

Büro ca. 330 m²:
Holzunterkonstruktion: Sparren ca. 125/80,
Sparrenabstand ca. 75 cm, Zwischensparrendämmung KMF
Pfettendach mit Stahlunterkonstruktion

KMF Dämmung im Bereich Büro wird durch eine Fachfirma
vorab rückgebaut und fachgerecht auf dem
Spitzboden zwischengelagert. Der Abtransport und die
Entsorgung erfolgt dann durch den AN nach Rückbau
und Öffnung des Daches. Diese Leistung wird in
nachfolgenden Positiopnen beschrieben.

0.1.5 Das Gerüst wird bauseits eine Woche vor Beginn
der Sanierungsarbeiten an allen drei Seiten des
Gebäudes errichtet und nach der Abnahme aller
Leistungen wieder abgebaut. Von außen wird ein
Fassadengerüst, mit Dachfangerüst aufgebaut. Im
Innenraum der Halle gibt es ein Personenauffangnetz.

0.1.6 Im Bereich der Halle ist nach dem Rückbau der
Metalldachdeckung die KMF Dämmung fachgerecht
auszubauen und abzutransportieren. KMF Sanierung nach
der TRGS 521. Anschließender Abbruch der
PE-Folie und Reinigen durch Absaugen des verbleibende
innere Trapezblechs.

0.2 Angaben zur Ausführung

0.2.1 entsprechen Angaben zur Baustelle 0.1.2

0.2.6 Schadstoffuntersuchung Campus Süd Geb. 10.95 vom
27.12.2024

*Hinweis*
1. Grundlagen

Für die Leistungen dieses Gewerks gelten die VOB Teil
C, insbesondere ATV DIN 18338
Dachdeckungs-/Dachabdichtungsarbeiten, und die
Allgemein Anerkannten Regeln der Technik und das GEG
(Gebäudeenergiegesetz).
Ergänzend hierzu gelten die Regelwerke der nachstehend
genannten Herausgeber in der zum Zeitpunkt der
Ausführung gültigen Fassung als Grundlage von
Kalkulation und Arbeitsausführung:
- BDZ: Holzbau Deutschland Bund Deutscher Zimmermeister
- Bundesverband der Deutschen Ziegelindustrie e. V.,
- DGUV: Deutsche Gesetzliche Unfallversicherung e. V.,
- DIN: Deutsches Institut für Normung e. V.,
- GDA: Gesamtverband der Aluminiumindustrie e. V.,
- IFBS: Internationaler Verband für den
Metallleichtbau e. V.,
- Informationsverein Holz e. V.,
- RAL: Deutsches Institut für Gütesicherung und
Kennzeichnung e. V.,
- vdd: Industrieverband Bitumen-Dach- und
Dichtungsbahnen e. V.,
- ZVDH: Zentralverband des Deutschen
Dachdeckerhandwerks e.V.

2. Vorbereitung der Planung

3. Ausführung und Konstruktion
3.1 Allgemeine Grundlagen zur Kalkulation

Während der Montage ist die Konstruktion im
Außenbereich gegen Witterungseinflüsse, insbesondere
gegen
Sturm und Schlagregen, im erforderlichen Maß zu
schützen. Dies gilt vor allem bei
Arbeitsunterbrechungen

Der AN versorgt den gesamten Materialbedarf der
Baustelle mit einer Lieferung, um Farbabweichungen u.
Ä.
auszuschließen. Elemente aus verschiedenen Chargen
innerhalb einer zusammenhängenden Fläche sind
grundsätzlich nicht zulässig.

Soweit in der Leistungsbeschreibung nicht anders
beschrieben, ist die Ausführung von Abdeckungen und
Ortausbildungen so zu wählen, dass an der Fassade
keine Verschmutzungen durch herablaufendes Wasser
entstehen können. Überstände sollen mindestens 40 mm
betragen, wenn nicht an anderer Stelle abweichend
beschrieben

Schneefangeinrichtungen sind den gemäß Planung bzw.
örtlichen Gegebenheiten erforderlichen Bereichen
auszuführen, statisch zu bemessen und nur mit für
diesen Einsatzzweck geeigneten Systemprodukten der
Dachmaterialanbieter auszufüllen. Der AN prüft
rechtzeitig vor Ausführung neben dem generellen
Erfordernis
von Schneefang die Eignung der vorhandenen
Dachkonstruktionen hierfür und meldet bei Erfordernis
Bedenken an.

3.2 Holzschutz
Der AN berücksichtigt die Erfordernisse des
konstruktiven und ggf. eines chemischen Holzschutzes
bei
seiner Werkstatt- und Montageplanung. Konstruktiver
Holzschutz ist dem chemischen stets vorzuziehen.

Soweit Ausführungsvorgaben des AG einem optimalen
konstruktiven Holzschutz widersprechen, wird der AN
dies dem AG mit Hinweis auf die zu erwartende
geringere Dauerhaftigkeit mitteilen.

Sich auf den Holzschutz beziehende europäische Normen
und Regelwerke sollen, soweit baurechtlich
zulässig, nur nachrangig nach den nationalen deutschen
Regelwerken Anwendung finden. Bei
Widersprüchen zwischen den Regelwerken gilt der
geringstmögliche chemische Holzschutz als vereinbart.

Alle zum Aufbringen von Holzschutzmitteln
erforderlichen Vorleistungen sind als Nebenleistungen
vom AN
vorzusehen.

3.3 Ausführung/Material und Stoffe
3.3.1 Dampfsperren

Diffusionsäquivalente Luftschichtdicke (sd-Wert) und
Begriffe:
diffusionsoffen: 0,50 m < sd
Dampfbremse: 0,50 < 1 500 m
Dampfsperre: sd > 1500 m

Dampfsperren und Dampfbremsen sind umlaufend mit
geeigneten Klebern, Klebebändern oder
Montageleisten an alle flankierenden Bauteile
anzuschließen, Stöße sind zu verkleben.
Durchdringungen von
Dampfsperren oder -bremsen, auch von
Befestigungsmitteln, sind zu verkleben. Die Anzahl von
dampfdiffusionsbremsenden oder -sperrenden
Einbauteilen soll auf das absolut unumgängliche Minimum
reduziert werden. Stellt der AN fest, dass seine
Leistungen bauseitig: etwa für Installationen,
beschädigt
werden, so unterrichtet er den AG hierüber
unverzüglich.

3.3.2 Dämmungen/Sonstiges
Wärmedämmsysteme oder -elemente, die zusätzlich die
Funktion einer Unterspannung oder einer
Unterdeckung erfüllen, sind mit zusätzlichen
systembezogenen Maßnahmen an alle flankierenden und
durchdringenden Bauteile anzuschließen.
Sofern nicht in der Leistungsbeschreibung abweichend
festgelegt, ist als mindeste Qualität von
Wärmedämmungen Steinwolle mit einem Flammpunkt von >
1.000 °C (umgangssprachlich = graue Wolle)
vorzusehen, Glaswolle (umgangssprachlich = gelbe
Wolle) ist nur bei ausdrücklichem Leistungsbeschrieb
zulässig. "Mineralwolle" ist insofern in der
Leistungsbeschreibung als Steinwolle zu verstehen.

Soweit Zwischensparrendämmungen hinterlüftet
ausgeführt werden, sind bei der Bemessung von
Lüftungsöffnungen die Querschnittsminderung durch
Insektenschutzgitter und die Durchbiegung der
Konstruktion zu beachten. Soweit nicht anders in der
Leistungsbeschreibung vorgegeben, sollen Konterlatten
mindestens 40 mm hoch sein.

Dämmungen in Steildächern sind, auch bei der
Verwendung von Dämmplatten und Dämmkeilen, so
einzubauen, dass das Abgleiten verhindert wird.

3.3.3 Unterspannungen, Unterdeckungen, Unterdächer
An allen Durchdringungen und Anschlüssen sind die
Bahnen seitlich hochzuführen und konvektionsdicht zu
befestigen. Oberhalb von Durchdringungen
(Dachfenstern, Dunstrohren etc.) sind Kehlschlaufen in
der
Unterspannbahn auszubilden, die für eine gesicherte
Wasserableitung neben den Einbauteilen sorgen.
Wird ein wasserdichtes Unterdach über die Bauphase
hinaus gefordert (unbelüftete Konstruktion bzw.
Unterschreitung der Regeldachneigung), sind die
Konterlatten in die wasserdichte Ausführung
einzubeziehen; Nähte und Stöße sind zu verkleben.

3.3.6 Sanierung
Bei Dacherneuerungsarbeiten darf grundsätzlich nur so
weit gearbeitet werden, dass bei Tagwasseranfall
und jeden Arbeitstag zu Arbeitsende die vollständige
Dichtigkeit des Dachs gewährleistet ist.

4. Entsorgung
Der Auftragnehmer benennt bei Angebotsabgabe
(spätestens vor Auftragsvergabe) die vorgesehenen
Entsorgungsanlagen. Die ordnungsgemäße und schadlose
Entsorgung der Abfälle ist durch geeignete
Unterlagen wie z.B. Entsorgungsfachbetriebezertifikate
nach EfBV oder anhand eines aussagekräftigen
Auszugs aus der Betriebsgenehmigung spätestens vor
Auftragsvergabe zu belegen. Die Freigabe der
Entsorgungsanlagen erfolgt durch die Abteilung
KIT-FM-VEA Abfallmanagement. Bestehen seitens des AG
Bedenken im Hinblick auf die Ordnungsmäßigkeit der
Entsorgung, die Einhaltung rechtlicher Vorschriften
oder das Entsorgungsverfahren, so behält er sich vor,
die Entsorgungsanlage abzulehnen. Des Weiteren
übermittelt der AN die für den Transport notwendige
Anzeige/Erlaubnis nach KrWG (z.B. Erlaubnis nach §54
KrWG).). Nach der Entsorgung sind die Nachweise über
die entsorgten Mengen, wie z.B. Wiegescheine dem
AG vorzulegen.

### Titel 01 Baustelleneinrichtung

**01.1 Baustelleneinrichtung**
Einrichten und Räumen der Baustelle einschl. An- und
Abfuhr, sowie
Vorhalten der zur Durchführung der nachstehend
beschriebenen
Arbeiten, erforderlichen Maschinen, Geräte,
Innengerüst, Mobilkran,
Hebewerkzeuge und Werkzeuge einschl. Verschleißteile
für die Dauer
der nachfolgend aufgeführten Arbeiten (alle Titel
dieses LVs).

Schutz, Sicherung und Reinhaltung der Transportwege,
Die Gefahrenbereiche sind ordnungsgemäß abzusperren,
so dass
Personen- und Sachschäden durch herabstürzende Bauteile
ausgeschlossen sind.
Menge: 1,000 psch

**01.2 Bauzaun Lagerfläche**
Bauzaun, auf teils unbefestigtem Untergrund, mit
Standfüßen,
Zaunoberkante über Oberfläche Gelände 2 m, aufstellen,
während der
eigenen Arbeiten vorhalten und räumen.

Lage: Paulckeplatz, Lagerfläche für Dachdeckerfirma
Menge: 50,000 m

**01.3 Vorhaltung Bauzaun**
Verlängerung der Vorhaltung
Menge: 700,000 mWo

**01.4 Turmdrehkran stationär**
Stationären Turmdrehkran, untendrehend, mit
Laufkatzausleger,
mind. Ausladung 40 m, einschl. Fundamentanker,
aufbauen und abbauen.
Menge: 1,000 St

**01.5 Vorhaltung Turmdrehkran**
Verlängerung der Vorhaltung
Menge: 10,000 Wo

**01.6 Provisorische Folienabdeckung**
Während der Montage ist die Konstruktion im
Außenbereich gegen
Witterungseinflüsse, insbesondere gegen Sturm und
Schlagregen, im
erforderlichen Maß zu schützen. Dies gilt vor allem bei
Arbeitsunterbrechungen. Die Aufwendungen für
wetterbedingte
Arbeitsunterbrechungen und Sicherungsmaßnahmen gegen
Tagwasser.
Menge: 200,000 m²

**01.7 Bauschuttcontainer**
Bauschuttcontainer, aufstellen, für die Dauer der im
LV enthaltenen
Leistungen vorhalten, bei Bedarf austauschen und
ordnungsgemäß
abfahren, entsprechend den Vorschriften für Bauschutt-
und
Abfallbeseitigung.

Entsorgungskosten sowie gegebenenfalls anfallende
Gebühren sind in
die jeweils hierfür vorgesehenen Einzelpositionen
einzurechnen

Bau- und Abbruchabfälle aus den im Leistungsverzeichnis
beschriebenen Leistungen, einschließlich
schadstoffbelasteter
Materialien (KMF-Dämmung).

Volumen : 7 m³
Menge: 2,000 St

### Titel 02 Abbrucharbeiten

**02.1 Metalldachdeckung Alu abbrechen und entsorgen**
Abbruch der Metall-Dachdeckung Trapezprofil.
Dachneigung über 15
bis 22°. Abbruch Unterkonstruktion wird gesondert
vergütet. Abbruch
von Hand/mit handgeführten Kleingeräten. Aufgenommene
Stoffe sind
durch den AN sortenrein zu sammeln, aufzunehmen, zu
verladen,
abzutransportieren und fachgerecht zu entsorgen. Die
ordnungsgemäße Entsorgung ist durch entsprechende
Nachweise zu
belegen.
Menge: 830,000 m2

**02.2 First-Abdeckungen abrechen und entsorgen**
Abbruch der Metall-Abdeckungen im Bereich First.
Aufgenommene Stoffe sind durch den AN sortenrein zu
sammeln,
aufzunehmen, zu verladen, abzutransportieren und
fachgerecht zu
entsorgen. Die ordnungsgemäße Entsorgung ist durch
entsprechende
Nachweise zu belegen.
Menge: 38,000 m

**02.3 Grat-Abdeckungen abrechen und entsorgen**
Abbruch der Metall-Abdeckungen im Bereich Grat.
Aufgenommene Stoffe sind durch den AN sortenrein zu
sammeln,
aufzunehmen, zu verladen, abzutransportieren und
fachgerecht zu
entsorgen. Die ordnungsgemäße Entsorgung ist durch
entsprechende
Nachweise zu belegen.
Menge: 25,000 m

**02.4 Ortgang-Abdeckungen abrechen und entsorgen**
Abbruch der Metall-Abdeckungen im Bereich Ortgang.
Aufgenommene Stoffe sind durch den AN sortenrein zu
sammeln,
aufzunehmen, zu verladen, abzutransportieren und
fachgerecht zu
entsorgen. Die ordnungsgemäße Entsorgung ist durch
entsprechende
Nachweise zu belegen.
Menge: 17,600 m

**02.5 Büro - Strangentlüftung abbrechen und entsorgen**
Abbruch der Dachdurchführungen einer Strangentlüftung
DN100.
Aufgenommene Stoffe sind durch den AN sortenrein zu
sammeln,
aufzunehmen, zu verladen, abzutransportieren und
fachgerecht zu
entsorgen. Die ordnungsgemäße Entsorgung ist durch
entsprechende
Nachweise zu belegen.

Lage: Büro
Menge: 1,000 St

**02.6 Büro - Lüftungsdurchbruch abbrechen und entsorgen**
Abbruch der Dachdurchführungen einer mechanischen
Lüftung.
Abbruch des Flexrohrs aufwärts.

Aufgenommene Stoffe sind durch den AN sortenrein zu
sammeln,
aufzunehmen, zu verladen, abzutransportieren und
fachgerecht zu
entsorgen. Die ordnungsgemäße Entsorgung ist durch
entsprechende
Nachweise zu belegen.

Lage: Büro
Menge: 1,000 St

**02.7 Büro - Lüftungsdurchbruch abbrechen und entsorgen**
Abbruch der Dachdurchführungen einer mechanischen
Lüftung.
Aufgenommene Stoffe sind durch den AN sortenrein zu
sammeln,
aufzunehmen, zu verladen, abzutransportieren und
fachgerecht zu
entsorgen. Die ordnungsgemäße Entsorgung ist durch
entsprechende
Nachweise zu belegen.

Lage: Büro
Menge: 1,000 St

**02.8 Halle - Traglattung Dach abbrechen und entsorgen**
Abbruch der Traglattung am Dach, aus
Holz/Holzwerkstoff,
Querschnitt der Traglatten B/H 75/75 mm,
Traglattenabstand ca. 1050
mm, Untergrund Holz, Ausführung auf Dachfläche,
Abbruch von
Hand/mit handgeführten Kleingeräten. Aufgenommene
Stoffe sind
durch den AN sortenrein zu sammeln, aufzunehmen, zu
verladen,
abzutransportieren und fachgerecht zu entsorgen. Die
ordnungsgemäße Entsorgung ist durch entsprechende
Nachweise zu
belegen.

Lage: Halle
Menge: 500,000 m2

**02.9 Büro - Traglattung Dach abbrechen und entsorgen**
Abbruch der Traglattung am Dach, aus
Holz/Holzwerkstoff,
Querschnitt der Traglatten B/H 50/50 mm,
Traglattenabstand ca. 700
mm, Querschnitt der ehemaligen Traglatten B/H 24/48 mm,
Traglattenabstand ca. 320 mm, Untergrund Holz,
Ausführung auf
Dachfläche, Abbruch von Hand/mit handgeführten
Kleingeräten.
Aufgenommene Stoffe sind durch den AN sortenrein zu
sammeln,
aufzunehmen, zu verladen, abzutransportieren und
fachgerecht zu
entsorgen. Die ordnungsgemäße Entsorgung ist durch
entsprechende
Nachweise zu belegen.

Lage: Büro
Menge: 320,000 m2

**02.10 Halle - Zwischensparrendämmung abbrechen und entsorgen**
Abbruch der Zwischensparrendämmung, Dämmschicht aus
Mineralwolle/KMF, kaschiert, als Matte/Filz, lose
verlegt,
schadstoffbelastet, KMF (s. Schadstoffgutachten),
Abbruchdicke ca.
14 cm, inkl. Endreinigung der darunterliegenden
Schichten mit
Industriestaubsauger, Sanierung nach der TRGS 521.
Aufgenommene Stoffe sind durch den AN sortenrein zu
sammeln,
aufzunehmen, zu verladen, abzutransportieren und
fachgerecht zu
entsorgen. Die ordnungsgemäße Entsorgung ist durch
entsprechende
Nachweise zu belegen.
Menge: 500,000 m2

**02.11 Halle - Dachabdichtung PE-Folie abbrechen und entsorgen**
Abbruch der Dachabdichtung, PE-Folie, Abbruch von
Hand/mit
handgeführten Kleingeräten. Aufgenommene Stoffe sind
durch den
AN sortenrein zu sammeln, aufzunehmen, zu verladen,
abzutransportieren und fachgerecht zu entsorgen. Die
ordnungsgemäße Entsorgung ist durch entsprechende
Nachweise zu
belegen.

Lage: Halle
Menge: 800,000 m2

**02.12 Büro - Transport und Entsorgung Abbruchstoffe**
Transport von Abbruchstoffen aus Spitzboden mit Kran
zu Behältern.

- Verpackte Asbestrohre, siehe Foto
- Verpackte Dämmung von 320,000 m² Dachfläche
- Lüftungskanal rechteckig, siehe Foto

Aufgenommene Stoffe sind durch den AN sortenrein zu
sammeln,
aufzunehmen, zu verladen, abzutransportieren und
fachgerecht zu
entsorgen. Die ordnungsgemäße Entsorgung ist durch
entsprechende
Nachweise zu belegen.

Lage: Büro
Menge: 1,000 psch

**02.13 Halle - Reinigung Dachfläche**
Innere Trapezbleche nach Entsporgung der PE-Folie 02.11
mit einem Staubsauger letzte Schmutzreste entfernen.

Lage: Halle
Menge: 500,000 m²

**02.14 Schneefang Stahl abbrechen und entsorgen**
Abbruch Schneefang, Abbruch von Hand/mit handgeführten
Kleingeräten, Ausführung staubarm TRGS 559.
Aufgenommene Stoffe
sind durch den AN sortenrein zu sammeln, aufzunehmen,
zu verladen,
abzutransportieren und fachgerecht zu entsorgen. Die
ordnungsgemäße Entsorgung ist durch entsprechende
Nachweise zu
belegen.

Lage: Halle + Büro
Menge: 60,000 m

**02.15 Dachrinne abbrechen und entsorgen**
Abbruch Dachrinne, einschl. Formstücke, Nenngröße 400
mm,
Abbruch von Hand/mit handgeführten Kleingeräten.
Aufgenommene
Stoffe sind durch den AN sortenrein zu sammeln,
aufzunehmen, zu
verladen, abzutransportieren und fachgerecht zu
entsorgen. Die
ordnungsgemäße Entsorgung ist durch entsprechende
Nachweise zu
belegen.

Lage: Halle + Büro
Menge: 109,500 m

**02.16 Regenfallrohr abbrechen und entsorgen**
Abbruch Regenfallrohr, einschl. Formstücke /
Rohrschellen,
Nenngröße 100, Abbruch von Hand/mit handgeführten
Kleingeräten.
Aufgenommene Stoffe sind durch den AN sortenrein zu
sammeln,
aufzunehmen, zu verladen, abzutransportieren und
fachgerecht zu
entsorgen. Die ordnungsgemäße Entsorgung ist durch
entsprechende
Nachweise zu belegen.

Lage: Halle + Büro
Menge: 32,000 m

### Titel 03 Zimmer- und Holzbauarbeiten

**03.1 Höhenausgleich**
Ausgleich für Sparrendurchbiegung bis zu 3 cm in der
Fläche als
Ebene für die Konterlattungsebene
Menge: 78,000 St

**03.2 Sparren KVH**
Sparren, aus Konstruktionsvollholz, nicht sichtbar,
Holzart
Fichte/Tanne, Gebrauchsklasse 0 DIN 68800-1, ohne
chemischen
Holzschutz, Festigkeitsklasse C 24 DIN EN 338,
Sortierklasse S 10
DIN 4074-1, Keilzinkung zulässig, herzgetrennt DIN
68365, mittlere
Holzfeuchte 15 % (+/- 3 %), egalisiert, zulässige
Abweichung vom
Querschnitt +/- 1 mm, Breite 8 cm, Höhe 20 cm,
Länge '8,8' m
Menge: 5,000 St

**03.3 Büro - Sparren aufdoppeln**
Sparren, aus Bauschnittholz, Holzart Fichte/Tanne,
Gebrauchsklasse
0 DIN 68800-1, ohne chemischen Holzschutz,
Festigkeitsklasse C 24
DIN EN 338, Sortierklasse S 10 DIN 4074-1, max.
Holzfeuchte 18 %,
Breite 8 cm, Höhe 5 cm, Länge 8,8 m, auf
Bestandssparren
verschraubt, mit Teilgewindeschrauben aus verzinktem
Stahl Ø 6 ×
140 mm im Abstand von ca. 100 cm, entsprechend dem
Abstand der
Konterlattung

Lage: Büro
Menge: 55,000 St

**03.4 Halle - Sparren aufdoppeln**
Sparren, aus Bauschnittholz, Holzart Fichte/Tanne,
Gebrauchsklasse
0 DIN 68800-1, ohne chemischen Holzschutz,
Festigkeitsklasse C 24
DIN EN 338, Sortierklasse S 10 DIN 4074-1, max.
Holzfeuchte 18 %,
Breite 9 cm, Höhe 7 cm, Länge 8,8 m, auf
Bestandssparren
verschraubt, mit Teilgewindeschrauben aus verzinktem
Stahl Ø 6 ×
140 mm im Abstand von ca. 100 cm, entsprechend dem
Abstand der
Konterlattung

Lage: Halle
Menge: 78,000 St

**03.5 UK Konterlattung**
Unterkonstruktion als Konterlattung, Querschnitt 40/60
mm,
Lattenabstand 70 cm, Untergrund Holz, mit zusätzlicher
Nageldichtung
mit Dichtungsbändern passend zur
Unterdeckung/Unterspannung.
Menge: 830,000 m2

**03.6 UK Traglattung**
Unterkonstruktion als Traglattung passend zur
Dachdeckung,
Querschnitt 40/60 mm, Lattenabstand passend zur
Deckung,
Untergrund Holz, Ausführung gemäß Zeichnung.

Abstand der Traglattung < 1,2 m
Menge: 830,000 m2

### Titel 04 Dachdeckungs- und Dachabdichtungsarbeite

**04.1 Sparren untersuchen**
Die Sparren sind nach Rückbau der Traglattung/Dämmung
hinsichtlich
Durchfeuchtung auf Tragfähigkeit zu prüfen und der
Zustand schriftlich
dokumentieren bzw. in einer Zeichnung kartieren. Es
ist dabei zu
prüfen: rein visuell auf Verfärbung, Pilzbefall,
-Messungen: auf
Holzfeuchte, Härte, Restquerschnitt, Kritische Stelle
ist besonders zu
prüfen: Traufbereich

Die Bestandssparren dürfen nur nach Freigabe durch die
Bauleitung
nach vorbeschriebener Prüfung und Dokumentation neu
eingedeckt,
gedämmt und abgedichtet werden!
Menge: 1,000 psch

**04.2 Luftdichtheitsschicht sd variabel**
Dampfbremse als Luftdichtheitsschicht DIN 4108-3, DIN
4108-7 mit
variablem sd-Wert, aus PP/PA, schlaufenförmig über
Sparren
verlegen, mechanisch mit Montageleiste befestigen,
Nähte und Stöße
verkleben/verschweißen, Ausführung gemäß Zeichnung.

Lage: Halle + Büro
Menge: 830,000 m2

**04.3 Zulage Dampfbremse verkleben**
Zulage zu Pos. 04.2

Dampfbremse an allen Anschlüßen wie Kehlen,
Graten, Pfetten und Fenstern, Traufe, Giebel, etc.
luftdicht verkleben.
Menge: 100,000 m

**04.4 Halle - Zwischensparrendämmung**
Zwischensparrenklemmfilz von außen zwischen die Sparren
normgerecht verlegen.

Mineralwolle, MW DIN EN 13162, Bemessungswert der
Wärmeleitfähigkeit max. 0,035 W/(mK), Nennwert der
Wärmeleitfähigkeit max. 0,034 W/(mK), Baustoffklasse
DIN 4102-1
A1/A2 (nichtbrennbar), als Matte/Filz, Dicke 200 mm,
Achsabstand der
Sparren über 60 bis 70 cm, Querschnitt Sparren inkl.
Aufdopplung
B/H 9/20 cm, Ausführung gemäß Zeichnung und
Einzelbeschreibung.

Maximale Flächengewicht/Rohdichte: 18,5 kg/m³
Lage: Halle
Menge: 500,000 m2

**04.5 Büro - Zwischensparrendämmung**
Zwischensparrenklemmfilz von außen zwischen die Sparren
normgerecht verlegen.

Mineralwolle, MW DIN EN 13162, Bemessungswert der
Wärmeleitfähigkeit max. 0,032 W/(mK), Nennwert der
Wärmeleitfähigkeit max. 0,031 W/(mK), Baustoffklasse
DIN 4102-1
A1/A2 (nichtbrennbar), als Matte/Filz, Dicke 180 mm,
Achsabstand der
Sparren über 60 bis 70 cm, Querschnitt Sparren inkl.
Aufdopplung
B/H 8/18 cm, Ausführung gemäß Zeichnung und
Einzelbeschreibung.

Maximale Flächengewicht/Rohdichte: 30 kg/m³
Lage: Büro
Menge: 330,000 m2

**04.6 Diffusionsoffene Unterdeckbahn verlegen**
Unterdach, regensicher, einlagig, aus diffusionsoffener
Unterdachbahn, sd-Wert von ca. 0,03 m, nahtgefügte
Unterdeckung
gespannt verlegen, mit einer wind- und wasserdicht
verklebten
Überlappung eindecken und mechanisch befestigen, auf
Wärmedämmung.

ZVDH-Klasse: UDB-A

Lage: Halle + Büro
Menge: 830,000 m2

**04.7 Zulage Unterspannbahn verkleben**
Zulage zu Pos. 04.6

Unterspannbahn an allen Anschlüßen wie Kehlen,
Graten, Pfetten und Fenstern luftdicht verkleben.
Menge: 18,000 m

### Titel 05 Klempnerarbeiten

**05.1 Trapezprofil Alu**
Dachdeckung mit beschichteten Trapezprofilen aus
Aluminium
Lichtgrau RAL7035, Festigkeitsnachweis und
konstruktive Ausbildung
DIN EN 1090-5, DIN EN 1090-1, Profil 35/207-1035,
Dicke = 0,75 mm,
mit Schrauben aus nichtrostendem Stahl sichtbar im
Obergurt mit
Kalotte auf Holz inklusive aller Befestigungsmittel
für vollständige
Windsogsicherung gemäß statischer Windsogberechnung /
Herstellerzulassung / Verlegevorschriften des
Herstellers) befestigen,
Dachneigung über 15 bis 22 Grad.
Dichtungsband in Längs- und Querstoß.

Mindestdicke zur bauseitigen Befestigung PV = 0,75 mm

Liefern und montieren
Menge: 830,000 m2

**05.2 Winkel-Lüfterfirst**
Deckung der Firste, mit Firsthaube einschl.
Lüftungselement, passend
zur Deckung mit vorgefertigten Deckungselementen aus
Metall,
Lüftungsquerschnitt : ca. 200 cm²/m

Liefern und montieren
Menge: 38,000 m

**05.3 Zahnleiste**
Zahnleiste passend zur Deckung als vorgefertigtes
Elementen aus
Metall, an Traufen- und Firstabschluss.

Liefern und montieren
Menge: 185,500 m

**05.4 Profilfüller Hartschaumstoff**
Profilleiste/Profilfüller aus Hartschaumstoff, passend
zum Profil der
Deckung, befestigen in Verbindung mit der Deckung, an
Traufen- und
Firstabschluss.

Liefern und montieren
Menge: 185,500 m

**05.5 Ortgangabdeckung**
Ortgangabdeckung, passend zur Deckung, Dicke 0,7 mm, 4
x
gekantet, Nahtausbildung überlappt, entsprechend der
Vorgabe der
Windsogsicherung (Herstellerangabe) befestigt über 2
Hochsicken.

Liefern und montieren
Lage: Gebäudetrennwand 10.95 - 10.96
Menge: 17,600 m

**05.6 Grat Abdeckung**
Deckung der Grate mit Gratprofil, Zuschnittbreite über
100 bis 150
mm, 3 x gekantet, passend zur Deckung mit
Trapezprofilen. Schließen
der Sicken mit Gratrolle als Lüftungsrolle

Liefern und montieren
Menge: 25,000 m

**05.7 Lüftungsband**
Lüftungsband aus Aluminium-Lochblech mit Schrauben
befestigen
Lüftungsquerschnitt : ca. 200 cm²/m, Schließen der
Sicken mit
Gratrolle

Liefern und montieren
Menge: 109,500 m

**05.8 Dachhaube Stahl verz Gr.400**
Dachhaube für eine regensichere Luftführung, verzinkt
Für den Einsatz als Außen- oder Fortlufthaube geeignet
Menge: 2,000 St

**05.9 Dachhaube Stahl verz Gr.100**
Dachhaube für eine regensichere Luftführung, verzinkt
Für den Einsatz als Außen- oder Fortlufthaube geeignet
Menge: 1,000 St

**05.10 Rohrdurchgang 125mm**
Einzelformteil als Rohrdurchgang, aus Metall,
Nennweite 125 mm,
passend in Form und Farbe zur Deckung mit Trapezprofil.
mit Durchführungsmanschette, regensicher,
einschl. aller Ausschnitte und Abdichten in Unterbau
(Dachhaut, Unterbahn, Dämmung, Dampfbremse).

Liefern und montieren
Menge: 3,000 St

**05.11 Fallrohrprovisorium**
Lieferung und Montage eines provisorischen Fallrohrs
zur sicheren
Ableitung von Regenwasser vom Dachrinnenauslauf des
Nachbardachs bis zur Grundleitung.
Menge: 4,000 St

**05.12 Schneefanggitter**
Schneefanggitter mit Stützen, aus verzinktem Stahl,
Schneefanghöhe
200 mm, für Anordnung auf Sparren, einschl. Eishalter,
gemäß
statischer Erfordernis (Herstellerangabe), passend zur
Deckung,

Liefern und montieren
Menge: 60,000 m

**05.13 Dachrinne**
Hängedachrinne DIN EN 612, mit Gefälle, aus legiertem
Zink DIN EN
988 (Titanzink), Dicke 0,8 mm, Rinnengröße 500,
halbrund, an
Steildachtraufe, Nahtausbildung gelötet, befestigen
mit Rinnenhaltern
30/5 mm, inkl. Rinneneinlaufblech und unters
Traufblech, auf Holz,
Ausführung gemäß Zeichnung. einschließlich Ermittlung
und
Bestätigung des Rinnenquerschnitts

Liefern und montieren
Menge: 109,500 m

**05.14 Rinnenablaufstutzen DN 100**
*** Bezugsbeschreibung
Rinnenablaufstutzen DIN EN 612, Bemessung DIN EN
12056-3 und
DIN 1986-100, trichterförmig, zum Einhängen, aus
legiertem Zink DIN
EN 988 (Titanzink), Dicke 0,7 mm, Zuschnittbreite der
Rinne RG 500,
DN 100

Liefern und montieren
Menge: 3,000 St

**05.15 Rinnenablaufstutzen DN 120**
*** wie Position 05.14
für DN 120, Innendruchmesser min. 110 mm
Menge: 1,000 St

**05.16 Rinnenwinkel 90 Grad**
Rinnenwinkel als Außenwinkel, 90 Grad, aus legiertem
Zink DIN EN
988 (Titanzink), Dicke 0,7 mm, Zuschnittbreite der
Rinne RG 500,
Schenkellänge 300 mm.
Menge: 2,000 St

**05.17 Rohrbogen DN 100**
*** Bezugsbeschreibung
Rohrbogen für Regenfallrohr, aus legiertem Zink DIN EN
988
(Titanzink), Dicke 0,7 mm, DN 100, Krümmung 60 Grad.

Liefern und montieren
Menge: 6,000 St

**05.18 Rohrbogen DN 120**
*** wie Position 05.17
für DN 120, Innendruchmesser min. 110 mm
Menge: 2,000 St

**05.19 Regenfallrohr DN 100**
*** Bezugsbeschreibung
Regenfallrohr DIN EN 612, kreisförmig, DN 100, aus
legiertem Zink
DIN EN 988 (Titanzink), Dicke 0,7 mm,
Längsnahtausbildung gelötet,
befestigen mit Rohrschellen, an Mauerwerk, verputzt.

Liefern und montieren
Menge: 24,000 m

**05.20 Regenfallrohr DN 120**
*** wie Position 05.19
für DN 120, Innendruchmesser min. 110 mm
Menge: 8,000 m

**05.21 Rinnenendstück**
Rinnenendstück (Rinnenboden) aus legiertem Zink DIN EN
988
(Titanzink), Dicke 0,7 mm, Zuschnittbreite der Rinne
RG 500, für
halbrunde Dachrinnen.

Liefern und montieren
Menge: 2,000 St

**05.22 Dehnungsausgleicher**
Bewegungsausgleicher, Zuschnittbreite der Rinne RG
500, für
halbrunde Dachrinnen.

Liefern und montieren
Menge: 9,000 St

**05.23 Standrohrkappe Titanzink DN 100**
*** Bezugsbeschreibung
Standrohrkappe für bestehendes Standrohr, aus
legiertem Zink,
passend zum Fallrohr DN 100

Liefern und montieren
Menge: 3,000 St

**05.24 Standrohrkappe Titanzink DN 120**
*** wie Position 05.23
für DN 120, Innendruchmesser min. 110 mm
Menge: 1,000 St

**05.25 Revisionsöffnung Laubfangkorb DN 100**
*** Bezugsbeschreibung
Revisionsöffnung mit eingesetztem Laubfangkorb
(unten), in
Regenfallrohr aus legiertem Zink DIN EN 988
(Titanzink), Dicke 0,7
mm, DN 100

Liefern und montieren
Menge: 3,000 St

**05.26 Revisionsöffnung Laubfangkorb DN 120**
*** wie Position 05.25
für DN 120, Innendruchmesser min. 110 mm
Menge: 1,000 St

### Titel 06 Stundenlohnarbeiten

*Hinweis*
Stundenlohnarbeiten werden nur vergütet, wenn sie als
solche
vor ihrem Beginn rechtzeitig gemeldet und vom AG
ausdrücklich
beauftragt worden sind

Mit den Stundenlohnverrechnungssätzen sind abgegolten
sämtliche
Aufwendungen wie z.B. die Lohn- und Gehaltskosten
(Tariflöhne,
einschließlich etwaiger Lohn- zulagen, Lohnzuschläge
und
vermögenswirksame Leistungen), die Lohn und
Gehaltsnebenkosten
(z.B. Auslösungen, Wegegelder, Wegzeitentschädigung,
Fahrkostenerstattungen), die Sozialkassenbeträge ggf.
die
Winterbauumlagen, die Gemeinkostenanteile sowie der
Gewinn,
jedoch ohne Umsatzsteuer.

In den Verrechnungssätzen sind die Lohn- und
Gehaltskosten für die
An- und Abfahrtszeiten einzurechnen.
Sie werden nicht gesondert vergütet.

In den Stundenlohnzetteln sind nur auf der Baustelle
anfallende
Stunden anzugeben, nicht aber die Wegzeiten. Vom
Auftraggeber zu
vertretende und anerkannte Warte- und
Arbeitsunterbrechungszeiten
werden wie Stundenlohnarbeiten vergütet.

Die Kosten für den Einsatz von Kleingeräten,
Maschinen, Werkzeugen
oder sonstigen Geräten bis 400,00 Euro
Anschaffungswert (netto) sind
in die Verrechnungssätze einzurechnen. Sie werden
nicht gesondert
vergütet.

**06.1 Meister, Poliere und Gleichgestellte**
Menge: 10,000 h

**06.2 Vorarbeiter, Facharbeiter und Gleichgestellte**
Menge: 30,000 h

**06.3 Werker, Helfer und Gleichgestellte**
Menge: 30,000 h

**06.4 Auszubildende**
Menge: 5,000 h

USt %: 19,00
